# GK GOS E - Erweiterung Grund- und Gesamtschule Schenkenland
Angebotsaufforderung (GAEB DA XML 3.1, DA83)
Projekt: 2023-017
Währung: EUR
Vergabeart: Öffentliche Ausschreibung
Eröffnung: 21.02.2019 14:30:00
Ende der Zuschlagsfrist: 10.05.2019
Ausführungsbeginn: 23.09.2019
Ausführungsende: 20.11.2019
Gewährleistungsdauer: 4 Jahre
Auftraggeber: Gemeinde Neuenhagen bei Berlin, Am Rathaus 1, 15366 Neuenhagen, Deutschland, Telefon 03342 - 245-500, Fax 03342 - 245-444, E-Mail gemeinde@neuenhagen-bei-berlin.de; Vergabenummer: 023/2019/SE-GM
Erstellt mit: NEVARIS/ GXML Toolbox V3.3 R20240815, NEVARIS 25.1.0, 09.03.2026

## 3.11 WDVS und hinterlüftete Fassaden
Datum: 25.01.2019

*Hinweis: Allgemeine Bau- und Vorhabenbeschreibung*
1) Vorhaben sowie Lage der Baustelle

Die Grund- und Oberschule Schenkenland wird durch einen Erweiterungs-Neubau vergrößert um ca. 5.300 m² BGF, in klassischer Bauweise mit:
- Wände aus KS-Mauerwerk (XL-Planblöcke) /in Teilbereichen Stahlbeton
- Decken aus Spannbetonhohldielen /in Teilbereichen Ortbetondecken
- Flachdächer und eine begehbare Dachterrasse
- Fassade mit WDVS zum Großteil im Erdgeschoss und hinterlüftete Konstruktion in den Obergeschossen
Die maximalen Grundrissabmessungen des Neubaus betragen ca. 100m x 51m bei einer maximalen Höhe von ca. 11m über OK-Gelände.

Adresse des Schulstandortes: Berliner Straße 75 in 15746 Groß Köris

Die Schulerweiterung verbindet den mittig auf der Liegenschaft angeordneten Schul-Altbau mit dem straßenseitig gelegenen Modulbau. Durch den Neubau werden die verschiedenen Bereiche und Ebenen zu einem Ganzen zusammengefasst, der Schulhof wird gerahmt. Der Gesamtkörper wird in einzelne, miteinander überlagerte und überschobene Baukörper in unterschiedlicher Geschossigkeit und Ausrichtung heruntergebrochen. Die Ausrichtung der gedrehten Körper folgt dem Baubestand und den Grundstücksgrenzen.

Straßenseitig bindet dann ein 2-geschossiger Flügel, über eine Brücke den Modulbau im OG an.
Ein 3-geschossiger hofseitiger Flügel mit Mensa / Aula im EG und Unterrichtsräumen in den Obergeschossen verschneidet sich mit dem Straßenflügel und kragt über diesen straßenseitig aus.
Ein südlicher Flügel staffelt sich entsprechend dem abfallenden Gelände ab, der Altbestand wird in seinem Kopfbereich in die Mitte genommen.
Alle Bestands- und Neubauebenen werden über ein Split-Level-System komplett barrierefrei erschlossen.

Die in den Leistungspositionen beschriebenen Maßnahmen werden im laufenden Schulbetrieb ausgeführt. Dabei ist der uneingeschränkte und sichere Schulbetrieb zu jeder Zeit sicherzustellen! Alle Arbeiten sind so zu organisieren und auszuführen, dass der Schulbetrieb nicht durch Bauarbeiten, Lärm u.ä. gefährdet werden kann!

2) Baubestand

Schulgebäude Altbau: L-förmiger, 1- u. 2-geschossiger Massivbau mit Satteldächern
(Fertigstellung ~1963, saniert 1998 bis 2000).

Weiterhin sind auf dem Schulgelände noch angeordnet:
straßenseitig ein moderner Modulbau, seitlich eine temporäre Containeranlage sowie rückwärtig eine Sporthalle mit Außen-Sportanlagen. Die Gebäude sind durch gepflasterte Zuwegungen verbunden.

3) Anbindung, Erschließung

Die Baustellenzufahrt erfolgt über die Berliner Straße, östlich vom bestehenden Modulbau. Diese Zuwegung ist für LKW geeignet.
- Die provisorische Gehwegüberfahrt wurde mit einer bituminösen Tragschicht ausgeführt.
- Als Zuwegung für Schwerlasttransporte und große Sattelzüge wird der bisher öffentliche Fußgängerweg (circa 4,5m breit) benutzt, welcher ebenfalls durch eine bituminöse Tragschicht geschützt wird.
- Durch Absperrmaßnahmen wird dieser Fußgängerweg und auch die angrenzende Fahrspur der Baustelle zugeordnet.
- Die halbseitig gesperrte Straße wird durch Ampelsteuerung reguliert und die Fußgänger vor und hinter dem Schulgelände sicher auf die andere Straßenseite geleitet.
- Als Feuerwehrzufahrt ist die Zuwegung nutzbar zu halten. Verschmutzungen und Beschädigungen sind sofort zu beseitigen.
4) Flächen auf der Baustelle
- Die Containeraufstellung und die Zwischenlagerung von Materialien sind grundsätzlich mit der Bauüberwachung (BÜ) des AG abzustimmen.
- Auf dem Schulgelände wurde für die firmeneigenen BE-Container ein bisher als unbefestigter Parkplatz genutzter Bereich vorgesehen.
- WC-Container werden zur Anbindung (Wasser u. Abwasser) unmittelbar neben dem vorhandnen Modulbau aufgestellt.
- Der Auftragnehmer hat für die Bewachung der von ihm auf der Baustelle gelagerten Baustoffe, Geräte, Werkzeuge usw. selbst Sorge zu tragen.
- Eine Haftung für eingelagertes Material wird nicht übernommen.
- Weitere Arbeits-und Lagerplätze, die nicht vom Auftraggeber zur Verfügung gestellt werden, sind ausschließlich Sache des AN und von ihm auf eigene Kosten zu mieten, zu unterhalten und wieder in den ursprünglichen Zustand zu versetzen.
- Der tägliche Bauzaun-/Baustellenverschluss ist während der eigenen Bauzeit durch den Bieter/AN sicherzustellen.
5) Wasser, Abwasser, Energie, Abfall
- Wasser, Abwasser und Strom sind auf dem Grundstück vorhanden bzw. erfolgt durch das Los Zentrale Baustelleneinrichtung (Los 3.2)
- Die Umlagen gem. Formblatt 214 sind zu beachten und einzukalkulieren.
- Abfallentsorgung usw., die aus eigenen Leistungen resultiert, beinhaltet auch Verpackungsmaterialien und liegt in der Verantwortung der Unternehmen.
- Die Baustelle ist mindestens wöchentlich (freitags) unaufgefordert von grobem Unrat, Verpackungsmaterial, Bauresten u.ä. zu reinigen.
6) Verantwortlicher Bauleiter
- Der Auftragnehmer hat über die gesamte Vertragsdauer für die Leitung seiner Arbeiten an der Baustelle einen fachkundigen Vertreter, der ihn dem Auftraggeber gegenüber rechtsverbindlich vertritt, zu benennen. Dieser ist besonders für das Einhalten der am Bau zu beachtenden Unfallverhütungsvorschriften voll verantwortlich.
- Ein Polier oder Vorarbeiter, der fachlich und persönlich geeignet und deutschsprachig ist, muss während der Arbeitszeit anwesend sein. Er darf nur abgezogen werden, wenn mit der Bauüberwachung des AG eine Vereinbarung über eine geeignete Ersatzperson erfolgt ist.
7) Bautagebuch, Aufmaß
- Es ist ein Bautagebuch zu führen und wöchentlich der BÜ zur Kontrolle vorzulegen.
8) Gerüst
- Fassadengerüste werden vom Gewerk Rohbau bereit gestellt.

*Hinweis: Ergänzende Hinweise*
A: Verkehrssicherung wie Baustellenabsperrungen von gefährlichen Bereichen, Beschilderung der Baustelle, sowie die
wöchentliche Reinigung des Baustellenbereiches, Sicherung der Nachbargrenzen,
ausreichende Baustellenbeleuchtung,
Schnee-bzw. Niederschlagsableitung oder Beräumung gem. LV. Flur-und sonstige Beschädigungen an fremden
Grundstücken durch den AN gehen zulasten des AN. Die Sauberhaltung der Zu-und
Abfahrtswege im Zuge der
Leistungserbringung für dieses Los ist Sache des Auftragnehmers.

B: Erforderliche Genehmigungen für Straßen-, Platz-und Gehwegbenutzung, eventuelle Straßensperrungen im Zuge der
Leistungserbringung für dieses Los hat der AN selbst einzuholen.

C: Medienanschlüsse für Bauwasser, Baustrom: bauseits Baustellenbeleuchtung einschl. Witterungsschutz,
Sicherheitsvorkehrungen, gem. LV, Die Umlagen gem. Formblatt 214 sind zu beachten und einzukalkulieren.

D: Herrichtung, Unterhaltung und Entfernung der Lagerflächen sind inkl. Befestigungen sowie Schutzmaßnahmen im
Bereich, inkl. Ab-und Auftrag des Oberbodens dieser Bereiche, gem. LV auszuführen

E: Baucontainer für Besprechungen und die Bauleitung des AGs für die gesamte Bauzeit, inkl. erforderlicher Beheizung,
Beleuchtung sowie Möblierung werden bauseits zur Verfügung gestellt (Los 3.2), ebenso WC-Container.
Aufstellung Firmen-Container für Mitarbeiter (Umkleide, Pause, Aufenthalt) werden durch den AN gestellt; Anordnung auf
dem Gelände in Abstimmung mit der Bauüberwachung

F: Sonstiges
Bei computerunterstützter Angebotsausarbeitung sind Text und Massen des vorliegenden Leistungsverzeichnisses in
jedem Fall verbindlich. Im Angebot des Unternehmers erfolgt nur eine Überprüfung der Preise.

Der Computerauszug muss aufgetrennt in einzelne Blätter und zusammengeheftet eingereicht werden. Im Auftragsfall
müssen die Preise in das Originalangebot übernommen (übertragen) werden. Die beiliegenden Zeichnungen bilden die Angebotsgrundlage.

Es ist auf vollständiges Ausfüllen der Fabrikatsabfragen und Bieterangaben zu achten (sh. Bieterlücken in der gaeb-Datei und im pdf-Ausdruck des AG).

Die Anlieferung kann nur bis Straßenkante erfolgen. Ab dort sind nur Kleinfahrzeuge / Hubwagen möglich, um die Materialien zum Bauort zu verbringen.
Der in Bau befindliche Aufzug steht für die Baustelle / Verbringung von Baumaterial nicht zur Verfügung!

Bitte beachten und kalkulieren Sie die getrennte Ausführung von Konsolen / Befestigungen an Fassade (für  Leibungsrahmen) und späteren Lieferungen (WDVS / Fassadenbekleidungen) ein!
Beachten Sie die Vertragsfristen im Formblatt 214!
Der Bauherr bietet hierfür KEINE Zwischenlagermöglichkeit an!

Bitte beachten Sie und kalkulieren Sie ein, dass Abstimmungen mit anderen Gewerken erforderlich sind.

Dem AN zur Ausschreibung zur Verfügung gestellte Unterlagen (jeweils als Vorabzug; nur digital):

00_Übersichtspläne 3D (7 Seiten)

Architektenpläne:
- 5-010 d Grundriss Untergeschoss
- 5-020 d Grundriss Erdgeschoss
- 5-030 e Grundriss 1. Obergeschoss
- 5-040 c Grundriss 2. Obergeschoss
- 5-050 c Grundriss Dachaufsicht
- 5-100 a Schnitt A-A
- 5-101 a Schnitt A1-A1
- 5-102 a Schnitt A2-A2
- 5-104 a Schnitt B-B
- 5-105 a Schnitt C-C
- 5-201 b Ansicht Nord
- 5-202 c Ansicht West
- 5-203 b Ansicht Süd
- 5-204 c Ansicht Ost
- 5-215 VA Abwicklung Fassadenflächen

sowie Detailzeichnungen Nr. :
- 5-401 a Fenster Typ 1
- 5-402 a Fenster Typ 2
- 5-403  Fenster Typ 3 und Typ 4
- 5-404 a Fenster Typ 5
- 5-405 a Fenster Typ 6
- 5-406 a Fenster Typ 1 Dachausstieg
- 5-407 b Fenster Typ 8 TRH PR / Metallrahmen an großen Treppenhausfenstern
- 5-408 a Fenster Typ 9 TRH / Metallrahmen an großen Alu-Fenstern
- 5-412 VA Laibungsrahmen m. Streckmetall
- 5-413 VA Laibungsrahmen
- 5-414 a Außentürdetails M1:10
- 5-425 VA Fassadenrücksprung

- 5-610 b Attika WDVS-Fassade / Flachdachanschluss
- 5-611 b Attika Vorhang-Fassade / Gründachanschluss
- 5-612 b D. Brandwand über Dach
- 5-613 D. Anschluss Neubau-Brücke-Modulbau
- 5-616 b D. Entwäss. Haupt-Not-Kombi-System WDVS
- 5-617 b D. Entwäss. Haupt-Not-Kombi-System hinterlüftete Fassade
- 5-618 b D. Notablauf Speier
- 5-619 b D. Attika mit Brandschutzanforderung
- 5-623 VA__Vordach

sowie sonstige Unterlage Nr.:
- 01_ Arbeits- und Sicherheitsplan des SiGeKo vom 27.03.2025
- 02_00_ Brandschutzkonzept
- 02_01 Interims-Brandschutzkonzept
- 03  Bauphysikalischer Nachweis GWJ

sowie Baustelleneinrichtungsplan Nr.
- 5-701 a BE-Plan

Generell wird die Planung sowie aktualisierte Planstände nur digital verteilt, über einen Projektraum, zu dem der ausführenden Firma dann ein Zugang (passwortgeschützt usw.) eingerichtet wird.

Für Vorortbesichtigungen während der Angebotsphase können Termine vereinbart werden unter: 0170 6 17 53 27 (HM Herr Dochan).

Weiterhin liegen zur Angebotserstellung die einschlägigen EN / DIN-Vorschriften, allgemeine bauaufsichtliche Zulassungen sowie die VOB und die besonderen Vertragsbedingungen des Auftraggebers mit Sicherheitsbestimmungen und zusätzlichen technischen Vorschriften in der jeweils aktuellen Fassung zugrunde.
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
Bauteilzuordnung:
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
Technische Hinweise:
Der AN hat im Auftragsfall nach der Auftragserteilung einen detaillierten Baustelleneinrichtungsplan zu erarbeiten und mit der Bauüberwachung abzustimmen, der auf dem v.g. BE-Plan des AG basiert.
Flur- und sonstige Beschädigungen an fremden Grundstücken durch den AN gehen zu Lasten des AN. Die Sauberhaltung der Zu- und Abfahrtswege im Zuge der Leistungserbringung für dieses Los ist Sache des Auftragnehmers. Weitere Arbeits- und Lagerplätze, die nicht vom Auftraggeber zur Verfügung gestellt werden, sind ausschließlich Sache des AN und von ihm auf eigene Kosten zu mieten, zu unterhalten und wieder in den ursprünglichen Zustand zu versetzen. Erforderliche Genehmigungen für Straßen-, Platz und Gehwegbenutzung, eventuelle Straßensperrungen u.ä. im Zuge der Leistungserbringung für dieses Los hat der AN selbst einzuholen.

Es gelten die VOB und die zusätzlichen Technischen Vertragsbedingungen (ZTV) in der zum Zeitpunkt der Veröffentlichung aktuellen Fassung.

*Hinweis: Hinweise zum Schulbetrieb*
Bei der Kalkulation der hier ausgeschriebenen Leistungen sind folgende Aspekte besonders zu berücksichtigen und zu beachten:
- Auf dem Grundstück findet Schulbetrieb statt, d.h. die erforderlichen Sicherungsmaßnahmen sind zwingend zu berücksichtigen. (z.B. alle erforderlichen Absperrungsmaßnahmen, auch bei Be- und Entladearbeiten usw.)
- Lärmvermeidung während der Schulzeiten (inkl. Pausenzeiten)
- Vermeidung von Staubentwickung (beosnders während der Schulzeiten inkl. Pausenzeiten)
- Schutz der im Bestand befindlichen Bereiche und Ausstattungsgegenstände, sofern im Bestandsbereich gearbeitet wird
- Sicherstellung des Verkehrs, auch bei Abholung bzw. Hinbringung der Schüler und des Schulpersonals (Morgens von 7:15 bis 8:00 Uhr, Nachmittags von 14:45 bis 15:30 Uhr)
- Verhaltensregeln für Baufirmen auf dem Schulgelände werden in den Bauberatungen besprochen und sind zwingend zu beachten!
- Die Teilnahme an den wöchentlichen Bauberatungen ist verpflichtend und durch einen weisungsbefugten, deutschprachigen Firmenvertreter sicherzustellen!

*Hinweis: Allgemeine Technischen Vertragsbedingungen für Bauleistungen*
Ausführung entsprechend:
VOB/C und VOB /B in aktueller Fassung
DIN 18299 Allgemeine Regelungen für Bauarbeiten jeder Art
DIN 18345 Wärmedämm-Verbundsysteme
DIN 18351 vorgehängte, hinterlüftete Fassaden

und aller Nomen und Richtlinien, die zur Erfüllung der kompletten Leistung erforderlich sind. Den Vorschriften der Berufsgenossenschaft, Arbeitsschutz und den Bestimmungen der Bauaufsicht ist Folge zu leisten.
Die aufgeführten Normen gelten, soweit an anderer Stelle in den Verdingungsunterlagen nichts anderes bestimmt ist. Soweit für die zu liefernden Stoffe und Bauteile keine Normen vorhanden sind, hat der Auftragnehmer vor Ausführung der Arbeiten die Verwendbarkeit selbst nachzuweisen.

*Hinweis: Vorbemerkungen auch zu Faserzement Fassadentafeln*
Übersicht der Vertragsbestandteile in jeweils gültiger Ausgabe (Auszug)
- Alle von Materialien und Ausführungen berührten DIN- und EN-Vorschriften, behördlichen Erlasse, Arbeitsstättenrichtlinien und sonstigen Bestimmungen
- Örtliche Bauvorschriften, Landesbauordnung und Verwaltungsvorschrift Technische Baubestimmungen
- VOB Teil A, Teil B, Teil C unter besonderer Berücksichtigung der ATV DIN 18351 Fassadenarbeiten und DIN 18516-1 Außenwandbekleidungen, hinterlüftet
- DIN 4074-1 Sortierung von Holz nach der Tragfähigkeit - Teil 1: Nadelschnittholz
- DIN 4102-1 Brandverhalten von Baustoffen und Bauteilen -Teil 1: Baustoffe; Begriffe, Anforderungen und Prüfungen
- DIN 4108-3 Wärmeschutz und Energie-Einsparung in Gebäuden -Teil 3: Klimabedingte Feuchteschutz-Anforderungen, Berechnungsverfahren und Hinweise für Planung und Ausführung
- DIN 4108-10 Wärmeschutz und Energie-Einsparung in Gebäuden - Teil 10: Anwendungsbezogene Anforderungen an Wärmedämmstoffe - Werkmäßig hergestellte Wärmedämmstoffe
- DIN 4109 Schallschutz im Hochbau; Anforderungen und Nachweise
- DIN 18202 Toleranzen im Hochbau-Bauwerke
- DIN 68800-1, -2, -3 und -4 Holzschutz im Hochbau
- DIN EN 485-2 Aluminium und Aluminiumlegierungen - Bänder, Bleche, Platten - Teil 2: Mechanische Eigenschaften
- DIN EN 1990 - Eurocode - Grundlagen der Tragwerksplanung
- DIN EN 1990/NA - Eurocode/NA - Grundlagen der Tragwerksplanung
- DIN EN 1991-1-4 Einwirkungen auf Tragwerke - Teil 1-4: Allgemeine Einwirkungen - Windlasten
- DIN EN 1991-1-4/NA - Nationaler Anhang, Eurocode 1/NA Einwirkungen auf Tragwerke - Teil 1-4: Allgemeine Einwirkungen - Windlasten
- DIN EN 1995-1-1 Eurocode 5 Bemessung und Konstruktion von Holzbauten - Teil 1-1: Allgemeines-Allgemeine Regeln und Regeln für den Hochbau
- DIN EN 1995-1-1/NA Nationaler Anhang, Eurocode 5/NA Bemessung und Konstruktion von Holzbauten - Teil 1-1: Allgemeines-Allgemeine Regeln und Regeln für den Hochbau
- DIN EN 1999-1-1 Eurocode 9 Bemessung und Konstruktion von Aluminiumtragwerken - Teil 1-1: Allgemeine Bemessungsregeln
- DIN EN 1999-1-1/NA- Nationaler Anhang, Eurocode 9/NA Bemessung und Konstruktion von Aluminiumtragwerken - Teil 1-1: Allgemeine Bemessungsregeln
- DIN EN 12467 Faserzementtafeln- Produktspezifikationen und Prüfverfahren
- DIN EN 13501-1 Klassifizierung von Bauprodukten und Bauarten zu ihrem Brandverhalten - Teil 1: Klassifizierung mit den Ergebnissen aus den Prüfungen zum Brandverhalten von Bauprodukten
- DIN EN 13162 Wärmedämmstoffe für Gebäude - Werkmäßig hergestellte Produkte aus Mineralwolle
- DIN EN 14081-1 Holzbauwerke - Nach Festigkeit sortiertes Bauholz für tragende Zwecke mit rechteckigem Querschnitt - Teil 1: Allgemeine Anforderungen
- DIN EN 62305-3 Blitzschutz - Teil 3 Schutz von baulichen Anlagen und Personen
- GebäudeEnergieGesetz -GEG-
- Fachregeln für Außenwandbekleidungen mit ebenen Faserzement-Platten, Zentralverband des Dachdeckerhandwerks e.V.
- FVHF-FOKUS® Fachveröffentlichungen des FVHF e.V., Berlin - www.fvhf.de
- Leistungserklärung gemäß Bau PVO EU 305/2011
- Bauaufsichtliche Verwendbarkeitsnachweise für Faserzement-Fassadentafeln nach DIN EN 12467
- Umweltproduktdeklaration EPD des Bauproduktes
- Unfallverhütungsvorschriften der Berufsgenossenschaft
- Planungsgrundlagen des Herstellers der Fassadentafel
- Standsicherheitsnachweis/statische Berechnungen
- Verlegeanleitungen der Hersteller von Zubehörmaterialien

Technische Vorbemerkungen
Es sind nur langsam laufende, staubarm arbeitende Bearbeitungsgeräte zu verwenden.
Sichtbare Teile aus Aluminium müssen für den Einsatz an Fassaden beschichtet sein. Blankes Aluminium kann sich ungleichmäßig verfärben bzw. störende Verunreinigungen am Bekleidungsmaterial verursachen.
Schnittkanten und Hinterschnittbohrungen von Fassadentafeln aus naturerhärtetem Faserzement sind bauseits mit einer Kantenimprägnierung des Tafelherstellers zu versiegeln.
Das Material ist bis zur Verwendung gegen Witterungseinflüsse zu schützen.
Vor dem Abbau der Rüstung sind arbeitsbedingte Verschmutzungen von den bekleideten Flächen zu entfernen, ggf. abzuwaschen.
Alle Angaben zur Bemessung der Unterkonstruktion einschließlich der Verankerung am Untergrund sind Richtwerte; die Standsicherheit der Außenwandbekleidung muss nachgewiesen werden.
Für Gebäude mit vorgehängten hinterlüfteten Fassaden (VHF) dürfen reduzierte Windlasten für die Fassadentafeln angesetzt werden, wenn die Außenwandbekleidung als winddurchlässig gilt (gemäß DIN 18516-1 und DIN EN 1991-1-4/NA)
Alle Positionen beinhalten die Lieferung der beschriebenen bzw. zur Ausführung der Leistung erforderlichen Materialien und deren Verlegung bzw. Montage.

*Hinweis: Wichtiger Hinweis zu den Decken !!!*
Wichtiger Hinweis zu den Spannbeton-Hohldielen-Decken:

Für die Verankerung in Spannbeton-Hohldielen dürfen nur zugelassene Dübel verwendet werden und die Verankerung nur im Bereich der Hohlräume erfolgen.
Kernbohrungen sind ausschließlich in Größe und Lage gemäß der statischen Berechnung zulässig!
Stemmarbeiten und das Schießen von Nägeln an den Spannbeton-Hohlplatten sind NICHT zulässig!
Der Aufwand für das Einmessen der Dübelzonen mittels Bohrschablone ist in die jeweilige Leistungsposition mit einzukalkulieren!

### Titel 1 Wärmedämm-Verbundsystem (WDVS)

#### Untertitel 1.1 Vorbereitende Leistungen

**1.1.10 Abdecken**
Abdecken und besondere Maßnahmen zum Schutz von nicht zu
streichenden Bauteilen gemäß VOB Teil C /DIN 18 363, Abs. 4.2.11
Menge: 215,000 m2

**1.1.20 Prüfung Untergrund**
Untergründe prüfen, ob diese schmutz-, staub-, öl- und fettfrei, trocken, tragfähig, eben und frei von trennenden Schichten sind.
Gesamte Fassadenfläche abkehren, lose Teile entfernen.
Der Untergrund muss für eine zugfeste Verklebung geeignet sein.
Menge: 1380,000 m2

**1.1.30 Vorbehandlung, Grundierung**
Saugende, mehlende oder absandende Untergründe im trockenen Zustand nach Werksvorschrift grundieren.
Menge: 250,000 m2

#### Untertitel 1.2 Profile und Anschlüsse

*Hinweis: Hinweis: Fensterbänke bauseits*
Fast alle Fensterbänke an Einzelfenstern werden bauseits aus Aluminium strangegressten Profilen mit Systemendkappen ausgeführt.

**1.2.10 Erstellung einer Nut im Bereich Fassade- Anschluss Sockelbereich**
Gehobelte Putzlatten fachgerecht im Sockelbereich (auf Höhe OK Sockel) anbringen.
Inkl. entsprechendes Umlatten.
Für eine fachgerechte Ausbildung der Fassadenfläche zum Sockel ohne Putzprofile.
Menge: 244,500 lfdm

**1.2.20 Kantenausbildung des Kratzputzes**
Gehobelte Putzlatten fachgerecht im Bereich von Gebäudeecken/ Leibungen anbringen.
Inkl. entsprechendes Umlatten.
Für eine fachgerechte Ausbildung der Kanten ohne Putzprofile.
Menge: 1165,000 lfdm

**1.2.30 Dehnungsfugenprofile (senkrecht)**
Dehnungsfugenprofile (senkrecht) PVC mit Folienschlaufe anbringen einschl. Hinterstopfung mit Mineralfaser, einschl. Dehnfugen-Abdeckprofil,
für Innenecke / Fläche.
Menge: 78,000 lfdm

**1.2.40 Putzanschlüsse an Fenster / Türen**
Putzanschlüsse an Rahmenprofilen von Fenstern oder Türen mit Gewebeanputzleiste mit integriertem Fugendichtband
für Putzdicke 15 mm herstellen.
Menge: 524,000 lfdm

**1.2.50 Anschlüsse mit Fugendichtband**
Zwischen angrenzende Bauteile, wie Fensterbänke / Blechabkantungen / Profile etc.,
und Dämmplatten zu Sockelplatten Fugendichtband einlegen,
der Putz ist gegebenenfalls mit Kellenschnitt vom angrenzenden Bauteil zu trennen
Menge: 481,500 lfdm

**1.2.60 Abschlussprofil mit Gewebe**
Abschlussprofil mit Gewebe 15mm einbetten,
im Bereich der Leibungsrahmen mit Streckmetall, umlaufend
gem. Detail 5-412
Menge: 85,000 lfdm

**1.2.70 Panzereckwinkel**
Zur Eckausbildung von Außenecken an Gebäudeecken, Fenster- und Türöffnungen
den Panzereckwinkel 9 x 11 cm
auf den Dämmplatten in der Armierungsebene einbetten.
Menge: 736,000 lfdm

**1.2.80 Tropfkantenprofil**
Tropfkantenprofil 15 mm mit aufgeschweißtem Armierungsgewebe für eine gezielte Regenwasserableitung an waagrechten Gebäudekanten.

Bauort: an Raffstorekästen
(Abschluss für Außenputz auf Putzträgerplatten)
Menge: 137,000 lfdm

**1.2.90 Fuge unter Fensterbankaufnahme ausschäumen**
Ausschäumen der Fuge unter der Fensterbankaufnahme (gelb markiert) mit Pistolenschaum
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Eigenschaften:
- (H)FCKW- und HFKW-frei sowie FCKW-frei
- wärmedämmend
- beständig gegen Wärme, Wasser und verschiedene Chemikalien
Menge: 249,000 lfdm

**1.2.100 Anputzband**
Einseitig klebendes Anputzband aus geschlossenzelligem PE-Material für den Anschluß an angrenzende oder in die Putzebene durchdringendeBauteile einbauen;
Stärke 3mm, Breite 15 mm .
Menge: 10,000 lfdm

**1.2.110 Ausgleichsputz bei groben Unebenheiten**
Ausgleichsputz bei sehr groben Unebenheiten, Absätzen etc. (> 3 cm)
liefern und eine Ebene Fläche zur Wärmedämmung herstellen
Der Einsatz dieser Position ist mit der örtlichen Bauüberwachung abzustimmen
Menge: 25,000 m2

*Hinweis: Hinweis Fensterbänke*
Außenfensterbänke sind so auszubilden, dass Niederschlagswasser bzw. Kondensat problemlos nach außen über die Fassade abgeleitet wird und kein Wasser in das Gebäude eindringen kann.
Die Ableitung hat so zu erfolgen, dass eine Verschmutzung der Fassade weitgehend vermieden wird.
Die Außenfensterbänke sind spannungsfrei einzubauen und müssen zur Außenseite hin ein Gefälle von mindestens 5° und einen Fassadenüberstand von mindestens 30 mm aufweisen.
Fensterbänke aus Metall müssen mit ausreichender Sicherheit mit rostfreien Befestigungsmitteln befestigt werden.
Die rückseitige Fensterbankaufkantung muss gegenüber der äußeren Fensterebene zurückspringen.
Dazu ist das Blendrahmenprofil unten quer mit einem entsprechenden Sohlbankprofil zu versehen.
Ist ein Rücksprung aus konstruktiven Gründen nicht möglich, muss die Anbindung der Fensterbankaufkantung so erfolgen, dass eine ungehinderte Wasserableitung stattfinden und kein
Wasser in die Baukonstruktion eindringen kann. Zwischen Fensterbankaufkantung und Sohlbankprofil ist abzudichten.
Für die thermisch bedingten Längenänderungen sind ausreichende Dehnmöglichkeiten vorzusehen.
Die Fensterbänke aus Metall sind seitlich aufzukanten oder mit geeigneten Endstücken zu versehen.
Unter Berücksichtigung der zu erwartenden Längenänderung sind die Fensterbänke in diesem Bereich zum Baukörper abzudichten. Zur Minderung von Trommelgeräuschen sind geeignete
Entdröhnungsmaßnahmen auf der Unterseite von Fensterbänken und sonstigen Verkleidungen zu vereinbaren.
Durch die untere Fensteranschlussausbildung ist sicherzustellen, dass auch dieser Bereich luftundurchlässig abgedichtet ist. Feuchtehinterwanderungen der Anschlussfuge von innen sind durch geeignete Maßnahmen zu verhindern.

Der Ausschreibung liegen, soweit nicht ausdrücklich anders erwähnt, die entsprechenden DIN-
Vorschriften und die VOB in ihrer derzeit gültigen Fassung zugrunde. Es wird besonders auf die
nachstehenden DIN-Normen und Richtlinien hingewiesen:

- DIN 4108 - Wärmeschutz im Hochbau
- DIN 18201 - Maßtoleranzen im Bauwesen
- DIN 18202 - Maßtoleranzen im Hochbau
- DIN 18355 - Tischlerarbeiten
- Gebäudeenergiegesetz (GEG)
- Technische Richtlinie - Einbau und Anschluss von Fenstern ... - der Bundesverbände:
    * Bundesverband Holz und Kunststoff
    * Bundesinnungsverband des Glaserhandwerks
    * Bundesverband Metall - Vereinigung Deutscher Metallhandwerke
    * Verband der Fenster-und Fassadenhersteller e.V.

**1.2.120 Fensterbank außen Alu eloxiert, Teilbereiche**
Außenfensterbank Alu d= 2 mm, 2-fach gekantet, für bauseitige Alu-Fenster
mit angeschweißten, seitlichen Aufkantungen für WDVS-Putzanschluss, Antidröhnstreifen, abziehbare Schutzfolie, Anschraubsteg
25 mm mit Fensterbankabdichtung U D 4 APTK, seitliche und untere dauerelastische Abdichtung
grau, auf Thiokolbasis, Verankerung mit unterseitig eingerasteten, verstellbaren
Befestigungswinkeln in den erforderlichen Abständen, unterseitige Ausschäumung zum Mauerwerk, alle Längen.
Farbton: C-32 Eloxal
Anschluss mit zweiter Dichtebene, gem. RAL-Richtlinien
Ausführung im Gefälle 5°
inkl. Dichtband an Basisprofil

Tiefe Fensterbank vor Fenster (Fensterbereich) ca. 24 cm
und seitlich davon im Bereich der Fassadenrücksprünge ("Fensterband") ca. 10 cm
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Menge: 41,250 lfdm

#### Untertitel 1.3 Wärmedämmarbeiten

**Ausführungsbeschreibung 2 Ausführungshinweise**

**1.3.10 Mineralwoll-Dämmplatten MW 035, d=160 mm**
Mineralwoll-Dämmplatten MW 035,
nach DIN 4102 nicht brennbar A1,
Bemessungswert Wärmeleitfähigkeit ( DIN 4108 ) 0,035 W/mK,
mit Klebe- u. Armierungsmörtel auf den Wandflächen, Pfeilern, Stürzen, etc. anbringen,
Dämmplattendicke 160 mm.
Menge: 1279,000 m2

**1.3.20 Mineralwoll-Dämmplatten MW 035, d=120 mm**
Mineralwoll-Dämmplatten MW 035, wie vor!
nach DIN 4102 nicht brennbar A1,
Bemessungswert Wärmeleitfähigkeit ( DIN 4108 )
0,035 W/mK,
mit Klebe- u. Armierungsmörtel
auf den Wandflächen, Pfeilern, Stürzen, etc. anbringen,
Dämmplattendicke 120 mm.

Einbauort: Fassadenrücksprung, gem. Detail 5-425
Menge: 52,000 m2

**1.3.30 Zulage WDVS Anarbeiten am Bestandsgebäude**
*** Pauschalposition
Reparaturarbeiten als Zulage, mit
sauberes Beschneiden des vorhandenen WDVS, bestehend aus Polystyrol-Hartschaumplatte, d=8cm
zum fachgerechten Anarbeiten von Neu an Alt,
sowie Untergrund vorbereiten,
inkl. Entsorgung
Hinweis: WDVS am Bestand wurde 1999 ausgeführt
Ort: Anarbeiten am Bestandsgebäude an den 4 Eckbereichen, mit je 10 Höhenmetern

Foto Bestand Gartenseite mit 2 Eckbereichen (rote Markierung)
und ähnliche Situation auf der gegenüberliegenden Seite
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Menge: 1,000 psch

**1.3.40 Mineralwoll-Dämmplatten MW 035, d=80 mm**
Mineralwoll-Dämmplatten MW 035, wie Vorpos. jedoch
Dämmplattendicke 80 mm.
Einbauort: am Bestandsgebäude
Menge: 50,000 m2

**1.3.50 Zulage WDVS Anarbeiten am Modulgebäude**
*** Pauschalposition
Reparaturarbeiten als Zulage, wie Vorpos. jedoch
Polystyrol-Hartschaumplatte PS30SE, d=100mm
Hinweis: WDVS am Modulbau wurde 2019 ausgeführt
Ort: Anarbeiten am Modulgebäude

Foto Bestand Modulgebäude mit der später (bauseitig) anzudockenden Brückenkonstruktion (rote Markierung):
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Menge: 1,000 psch

**1.3.60 Mineralwoll-Dämmplatten MW 035, d=100 mm**
Mineralwoll-Dämmplatten MW 035, wie Vorpos. jedoch
Dämmplattendicke 100 mm.
Einbauort: am Modulgebäude
Menge: 25,000 m2

**1.3.70 Schlagregendichte 2.Dichtebene bei Fensterbank mit vorgefertigten Elementen herstellen**
Dämmkeil einsetzen
Fensterbank-Keilplatte mit vorkonfektionierter 5° Neigung (passend zur 160mm Fassadendämmplatte der Vorpos.)
liefern und passgenau einsetzen /verarbeiten,
die Oberseite des Dämmkeils mit horizontaler Dichtschlämme abdichten
sowie verkleben aller Anschlüsse zwischen Fenster, Leibung und Fensterbankkeilplatte

Fensterbankdichtband anbringen
Selbstklebendes Butyl-Dichtband (Rollenware und vorkonfektionierte Ecken) passgenau zuschneiden, einsetzen und andrücken /anbringen
zwischen Fensterbankkeil und Fenster, sowie zwischen Fensterbankkeil und den beschichteten Leibungen

Fensterbank-Slider
Zur Aufnahme der Fensterbank wird anschließend links und rechts auf der 2. Dichtebene der passende Slider eingesetzt.
Hinweis:
Die Slider selbst sind in separater Pos. anzubieten

Abrechnungseinheit Fensterbreite in lfdm
Menge: 249,000 lfdm

**1.3.80 Zulage Fensterbank-Slider**
Zur Aufnahme der Fensterbank wird anschließend links und rechts auf der 2. Dichtebene der passende Slider eingesetzt.
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Farbton der Slider: RAL7016 Anthrazit matt o. nach Bemusterung

Abrechnungseinheit Anzahl Fenster: ca. 88 Stück
Menge: 88,000 St

**1.3.90 Putzträgerplatten 12mm**
Putzträgerplatte StoPanel Plus 12mm o.glw.
mittels Sto Coll und Verdübelung auf auszuklinkender Dämmplatte befestigen,
zur Überbrückung von Raffstorekästen liefern + montieren

angebotenes Fabr.: '....................................................'

Auszug aus Detail 5-401 sowie 5-402
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Menge: 77,750 m2

**1.3.100 Zulage Fassadendurchdringungen**
Zulage An- bzw Einputzen von Fassadendurchdringungen wie Zu- und Abluftöffnungen (Kombiauslass) ca. 100x50cm,
keine Umrandung mit Anputzprofilen
Menge: 5,000 St

**1.3.110 Zulage Ausklinkungen**
Zulage für das Ausklinken der Dämmplatten beim Anarbeiten an Fensterrahmen, Haustechnik etc.
Breite ca. 15 cm / Tiefe ca. 15 cm.
Menge: 5,000 lfdm

**1.3.120 Zulage für schwach saugende Untergründe**
Zulage zur Vorposition zum Verkleben mit Klebemörtel spezial auf sehr schwach saugenden Untergründen (wie sehr glatte Betonuntergründe).
Menge: 150,000 m2

**1.3.130 Leibungen, Mineralwoll-Dämmplatten MW 035**
Mineralwoll-Dämmplatten MW 035, nach DIN 4102 nicht brennbar A1,
Bemessungswert Wärmeleitfähigkeit ( DIN 4108 ) 0,035 W/mK,
mit Klebe- u. Armierungsmörtel in Leibungen von Öffnungen anbringen,
Dämmplattendicke 40 mm,
Leibungstiefe 11 cm.
Menge: 5,000 lfdm

**1.3.140 Montagequader zur Befestigung der Fremdmontage**
Montagequader, 200 x 100 mm, als Druckunterlage für hohe Drucklasten zur Befestigung der Fremdmontage im Mauerwerk bzw. Stahlbeton oder als Montageunterlage zur wärmebrückenfreien Fremdmontage im Zylinder für leichte Lasten.

Die Montageelemente mit Pulverkleber in die vorbereitete Aussparung der geklebten Dämmplatten einpassen und vollflächig verkleben.
Montageposition nach Angabe der Bauleitung.
Dämmstoffdicke: 100 - 160 mm
Menge: 4,000 Stck

#### Untertitel 1.4 Verdübelung

**1.4.10 Verdübelung Dämmstärke 160 mm**
Verdübelung Dämmstärke 160 mm
Bei Gebäudehöhen bis 10 m Dämmplatten mit Dübeln gem. Zulassung mechanisch befestigen Schraubdübel 195 mm einschl. Dübelteller DT90,
Anzahl gemäß Flächenbereich A: 6 Stck./m²
Menge: 1279,000 m2

**1.4.20 Verdübelung Dämmstärke 120 mm**
Verdübelung Dämmstärke 120 mm
Bei Gebäudehöhen bis 10 m Dämmplatten mit Dübeln gem. Zulassung mechanisch befestigen Schraubdübel 155 mm einschl. Dübelteller DT90,
Anzahl gemäß Flächenbereich A: 6 Stck./m²
Menge: 52,000 m2

#### Untertitel 1.5 Armierung

**1.5.10 Fläche armieren**
Armierungsputz aus Klebe- u. Armierungsmörtel und einer Putzbewehrung aus Armierungsgewebe herstellen
auf Wandflächen, Stürzen, Pfeilern, Sockel etc.;
Armierungsputzdicke 5-8 mm.
Armierungsgewebe grob 8x8 mm

Für dickschichtige Oberputze (z.B. Edelkratzputze) wird der Armierungsmörtel nach dem Anziehen z.B. mit einem Straßenbesen aufgeraut.
Menge: 1331,000 m2

**1.5.20 Zulage - Armierungsstärke Sockelputz**
Zulage für die Armierungsstärke von 12 mm im Sockelputzbereich
zur Erzielung einer planebenen Fläche mit dem Kratzputz
Menge: 128,500 m2

**1.5.30 Zulage für Überbrückung Sockelfuge**
Zulage für die zusätzliche Überbrückung der Sockelfuge zwischen Perimeterdämmung und Mineralwolledämmung durch
Armierung mit einem 20cm breiten Armierungsstreifen unter der Hauptarmierungsschicht
Menge: 244,500 lfdm

**1.5.40 Verstärkung der Armierungsschicht**
Verstärkung der Armierungsschicht durch eine 2. Lage Armierungsputz wie in Vorposition beschrieben auf stark beanspruchten Flächen;
oder bei Filzputzflächen

Armierungsputzdicke 5 mm.
Menge: 264,000 m2

**1.5.50 Verstärkung der Armierungsschicht Raffstore-Kästen**
Verstärkung der Armierungsschicht durch eine 2. Lage Armierungsputz wie in Vorposition beschrieben
im Bereich der Raffstore-Kästen, ca. 40 cm seitl./ oben überlappend ausführen

Armierungsputzdicke 5 mm.
Menge: 91,032 m2

**1.5.60 Diagonalbewehrung**
Gewebeeckpfeile zur Sicherung gegen Eckrisse im Bereich von Fensterbänken, -stürzen und Wandöffnungen in die Armierungsschicht einarbeiten.
Alternativ können geschnittene Gewebestücke 60/25 als Diagonalbewehrung verwendet werden.
Menge: 193,000 Stck

**1.5.70 Leibungen armieren**
Armierungsputz aus Klebe- u. Armierungsmörtel und einer Putzbewehrung aus Armierungsgewebe herstellen
in Leibungen;
Leibungstiefe ca. 10 cm;
Armierungsputzdicke 8 mm.
Menge: 1165,000 lfdm

#### Untertitel 1.6 Edelkratzputz

**Ausführungsbeschreibung 3 Ausführungshinweise**

**1.6.10 Musterflächen**
Musterflächen auf der Fassade herstellen
Abmessung: 1,00 m x 0,50 m
für Putzstruktur (Kratzputz, Filzputz) und Farbe Egalisierungsanstrich
Menge: 6,000 Stck

**1.6.20 Edelkratzputz, biozidfrei**
Mineralischer, dickschichtiger Edelkratzputz, biozidfrei, herstellen.
Körnung 6 mm,
Kratzputz schlagregendicht, lösemittelfrei, mit hydrophilem Wirkprinzip für dauerhaft hohen Schutz gegen Algen- und Pilzbewuchs.
Wasserdurchlässigkeit (DIN EN 15824) W2
Wasseraufnahmekoeffizient w < 0,3 kg/m2h0,5
Austrocknung (18h-Wert) = 450 g/m² (20°C, 65 % rel. Luftfeuchte)

Farb-Nr. nach Abstimmung mit AG, wie z.B. Weber Farbtonwelten Nr. 30163-50-2-A o. glw. nach Bemusterung AG
(Farbton Farbfächer: Weber Farbtonwelten 1998153 | Auflage 04.24)
Menge: 1067,000 m2

**1.6.30 Leibungen, Edelkratzputz, biozidfrei**
Mineralischer, dickschichtiger Edelkratzputz, wie vor
jedoch in Leibungen herstellen

Leibungstiefe ca. 14 cm
Menge: 5,000 lfdm

#### Untertitel 1.7 Filzputz

**1.7.10 Grundierung**
Grundierung der armierten Flächen vor Oberputz
Menge: 1331,000 m2

**1.7.20 Leibungen grundieren**
Grundierung in Leibungen von Öffnungen, Leibungstiefe ca. 10 cm.
Menge: 1165,000 lfdm

**1.7.30 Mineralischer Edelputz, Filzputz zw. Fenstern u. EG-Bereiche**
Mineralischer Oberputz als Filzputz auf den Putzflächen zwischen den Fenstern fachgerecht herstellen.
Körnung: 1,5 mm

Wasserdurchlässigkeit (DIN EN 998-1) < 20
Druckfestigkeit: > 1.5N/mm²
Kategorie der Druckfestigkeit: CS II
Mörtelgruppe ( DIN 18550) : PII

einschl. 2-facher Anstrich mit silikatischer Egalisationsfarbe ohne biozide Filmkonservierung.
Silikatische Egalisationsfarbe mit hydrophilem Wirkprinzip für dauerhaft hohen Schutz gegen Algen- und Pilzbewuchs ohne auswaschbare Biozide.

Farb-Nr. nach Abstimmung AG,
wie z.B. Weber Farbtonwelten Nr. 30192-20-3-A o. glw. nach Bemusterung AG
Menge: 264,000 m2

**1.7.40 Filzputz in Leibungen Hauptflächen**
Filzputz herstellen in Leibungen von Öffnungen
einschl. 2-facher Anstrich mit silikatischer Egalisationsfarbe ohne biozide Filmkonservierung.
Leibungstiefe ca. 10 cm;
Silikatische Egalisationsfarbe mit hydrophilem Wirkprinzip für dauerhaft hohen Schutz gegen Algen- und Pilzbewuchs ohne auswaschbare Biozide.

Farb-Nr. nach Abstimmung mit AG,
wie z.B. Weber Farbtonwelten Nr. 30163-50-2-A o. glw. nach Bemusterung AG
Menge: 1075,000 lfdm

**1.7.50 Filzputz in Leibungen abgesetzte Putzflächen**
wie Vorpos. jedoch
Farb-Nr. nach Abstimmung mit AG,
wie z.B. Weber Farbtonwelten Nr. 30192-20-3-A o. glw. nach Bemusterung AG
Menge: 90,000 lfdm

#### Untertitel 1.8 Sockel-/ Perimeterdämmung

**1.8.10 Perimeterdämmplatte EPS 035, d=160 mm**
Perimeterdämmplatte EPS 035, nach DIN 4102 schwer entflammbar B1,
Bemessungswert Wärmeleitfähigkeit ( DIN 4108 ) ca. 0,035 W/mK,
mit Klebe- u. Armierungsmörtel spezial ansetzen auf mineralischer Abdichtung;
einschl. Anpassung an vorh. Dämmung bis OK Bodenplatte als unterer Abschluss
gem. Details des gewählten Systems,
einschl. einer Verdübelung mit 4 Stück/m² Schlagdübeln im Bereich über Geländeoberkante;
Dämmplattendicke 160 mm; Sockelhöhe ca. 48 cm.
Menge: 128,500 m2

**1.8.20 Foamglas, d=160 mm**
FOAMGLAS Platten vollflächig mit gefüllten und versetzten Fugen mit Kaltkleber PC 56 auf die Bauwerksabdichtung verlegen
Einbauort: Sockel im Bereich der Brandwand
Sockelhöhe ca. 48 cm
Menge: 4,000 m2

**1.8.30 Sockeloberputz, Haftputz**
Sockeloberputz aus Kalk-Zement Haftputz mit fein gefilzter Oberfläche herstellen;
Sockelhöhe 30 cm über OKG.
Produkt der Planung:
z.B. weber.star 295 o. glw.

angebotenes Fabr.: '....................................................'
Menge: 128,500 m2

**1.8.40 Anstrich des Sockels**
2-facher Anstrich des Sockels mit Silikonharzfarbe herstellen einschl. Tiefengrund-Grundierung;
Sockelhöhe 30 cm über OKG;

Bitte beachten: Anstrich des Sockels erfolgt erst nach dem fachgerechten Auftrag der Dichtschlämme!!

Farb-Nr. Weber Farbtonwelten Nr. 30163-50-2-A o. glw., wie hellere Hauptflächen
o. nach Bemusterung AG
Menge: 128,500 m2

**1.8.50 Feuchteschutz des Sockels**
Feuchteschutz des Sockels im erdberührten Bereich mit Flex-Dichtschlämme herstellen;
Höhe  ca. 35 cm.

Produkt der Planung:
z.B. weber Anschlussdicht o. glw.
angebotenes Fabr.: '....................................................'
Menge: 100,000 m2

**1.8.60 Drän- / Schutzmatte**
Vlieskaschierte Drän- / Schutzmatte als Schutz von erdberührten Bauteilen einbauen;
Höhe ca. 35 cm
Menge: 100,000 m2

#### Untertitel 1.9 Sonstiges WDVS

**1.9.10 Fledermaus-Winterquartiere mit Rückwand**
Liefern und Montieren von Einbau-Fledermaus-Winterquartier-Kästen mit Rückwand in die WDVS-Fassade

Grundkörper aus witterungsbeständigem, atmungsaktivem Leichtbeton

Außenmaß: B 34,5 H 54,5 T 9,5 cm: mit Rückwand: Tiefe ca. 10 cm
Gewicht: ca. 15 kg

inkl. Rückwand d= ca. 5 mm aus Pflanzfaserbeton; ab Werk rückseitig auf das 1WI geklebt.

Winterquartier mit Spezialisolierung und patentiertem Doppelwandsystem- dadurch wintertauglich
selbstreinigend und wartungsfrei

Hinweis: Den Nistkasten vor oder während dem Anbringen der Fassadendämmplatten montieren

nach Montage ist nur der Einflugstrichter sichtbar

Produkt: z.B. Schwegler 1WI o. glw.

Bauort: Ostfassade gem. Zeichnung Nr. 5-204
Menge: 14,000 St

**1.9.20 Mauersegler-Nistkasten**
Liefern und Montieren von Mauersegler-Nistkästen in die WDVS-Fassade
z.B. Schwegler Serie Nr. 17 o. glw.

Größe: mit zwei Brutkammern ("17C-2fach")
B 66 x H 15 x T 15 cm
Brutraum (2-fach): B30 X H 14 x T 14 cm

aus asbestfreiem Pflanzbeton und Schwegler-o.glw.-Holzbeton
galvanisch verzinkte Befestigungselemente

Einbau in die Dämmebene des WDVS; Unterputzmontage

Reinigungsmöglichkeit durch Entfernen der Einflugrosette

Farbe: Grau

Bauort: Ostfassade gem. Zeichnung Nr. 5-204
Menge: 4,000 St

**1.9.30 Dokumentation WDVS**
*** Pauschalposition
Zusammenstellung der Güte- und Liefernachweise der eingebauten Materialien, Bestandspläne des AN, etc. in A4-Ordnern mit Inhaltsverzeichnis in 2- facher Papierausfertigung und auf Datenträgern (CD; ebenfalls 2-fach) gemäß nachfolgender Listung. Die PDF Datenfiles sind mit OCR-Kennung zu versehen.

Vorgabe Inhaltsverzeichnisvorgabe für die Dokumentation:

1. Datenträger mit Dateien aller nachfolgend aufgeführten Dokumente
2. Fachbauleitererklärung
3. Produktdatenblätter eingebauter Materialien (mit Angabe der ausgeführten Oberflächenfarben und -beschichtungen)
4. statische Berechnungen
5. aktuelle Fassung der Werkpläne, Stücklisten etc.
6. Prüfzeugnisse/Zulassungen (soweit erf.), wo sicherheitstechnisch erf. mit Übereinstimmungserklärung des AN
7. Bedienungsanleitung
8. Reinigungs- und Pflegeanleitung
9. Bestandspläne (soweit auftragsabhängig erf.), bei mehreren Plänen mit Inhaltsverzeichnis, durchgeführte Eigenüberwachungsprüfungen und zugehörige Prüfprotokolle
10. unterzeichnete Abnahmeprotokolle
Menge: 1,000 psch

**1.9.40 Stundenlohnarbeiten Facharbeiter**
Stundenlohnarbeiten für unvorhergesehene Arbeiten nur auf Anforderung der Bauleitung.
Die Stundenzettel sind der Bauleitung unmittelbar nach Ausführung der Leistung zur Prüfung und Unterschrift vorzulegen.
Menge: 10,000 h

### Titel 2 Hinterlüftete Fassaden

#### Untertitel 2.1 Unterkonstruktion

**2.1.10 Statische Nachweise**
*** Pauschalposition
Aufstellen einer prüffähigen Fassadenstatik. Diese beinhaltet die Verankerung, die Unterkonstruktion, sowie auch die statische Berechnung der Faserzement Fassadentafeln und deren Befestigungsmittel.
Menge: 1,000 Psch

**2.1.20 Werk- und Montageplanung, Verlegeplanung**
*** Pauschalposition
Es ist die Herstellung der erforderlichen Raster-, Montage- und Dübelsetzpläne sowie Detailpläne für die verschiedenen Anschlusssituationen der o. g. Einzelpositionen und die Ermittlung der zulässigen Dübelbelastungswerte entsprechend der bauaufsichtlichen Verwendbarkeitsnachweise zu erbringen.

Diese Verlegeplanung ist 4 Wochen nach Auftragserteilung zwecks Prüfung an die Bauüberwachung des AG zu senden (pdf-Datei).

Nach Einarbeitung der Prüfbemerkungen ist die Werkplanung / Verlegeplanung erneut der Bauüberwachung vorzulegen.

Die Bauübewrachung benötigt für die Prüfung einjeder Werkplanung / Verlegeplanung ca. 2 Wochen.
Menge: 1,000 Psch

**2.1.30 Metall-Unterkonstruktion**
Lieferung und Montage einer dreidimensional justierbaren, berechenbaren/prüffähigen Metall-Unterkonstruktion (Aluminium, feuerverzinkte oder nicht rostende Stähle) für eine planeben verlegte vorgehängte hinterlüftete Fassadenbekleidung mit großformatigen Faserzement Fassadentafeln, bestehend aus vertikal anzuordnenden Tragprofilen, die mit Fest- und Gleitpunkten auf dem tragfähigen Untergrund befestigt werden, Tragprofil am Tafelstoß mindestens 110 mm breit.

Die Formate der Fassadentafeln sind in Pos. "Faserzement Fassadentafeln 8 mm Oberfläche leicht körnig, an senkrechten Flächen" beschrieben.

Kalkulationsgrundlage sind die beiligenden Ansichten dieser Ausschreibung:
- Plan-Nr. 5-201 Ansicht Nord
- Plan-Nr. 5-202 Ansicht West
- Plan-Nr. 5-203 Ansicht Süd
- Plan-Nr. 5-204 Ansicht Ost
Die Verankerung der Wandhalter erfolgt nach statischen Erfordernissen mit bauaufsichtlich zugelassenen/bewerteten Schraube-Dübel-Kombinationen oder Ankern.

Wanduntergrund: KS Vollstein bzw. Stahlbeton

Rohdichte: RDK 2,0 (SFK 20) bei KSV

Dicke: ca. 20 cm

Der Abstand von Vorderkante Wand bis Vorderkante Unterkonstruktion beträgt ca. 240 mm.

angebotenes Fabrikat Schraube-Dübel-Kombination: '....................................................'

Der Wärmebrückenzuschlag (∆ U) der Wandhalter / Unterkonstruktion darf den Wert von  <= 0,05 W/(mK) nicht überschreiten.

Rohbautoleranzen bis zu 20 mm müssen ohne Mehrpreis ausgeglichen werden. Tragprofile sind mit werksseitig UV-beständigen und witterungsbeständigen schwarz beschichteten Sichtflächen (vertikale Schattenfugen) zu verwenden. Ausnahme Klebebefestigung: Tragprofile in pressblank und zusätzlichen aufbringen des UV- und witterungsbeständigen Primers notwendig.

Auszug zu erbringender Werte gem. Bauphysikalischem Nachweis GWJ:

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Menge: 819,580 m2

**2.1.40 Metall-UK auf Kleinflächen**
Lieferung und Montage einer Metall-Unterkonstruktion wie zuvor beschrieben, jedoch auf Kleinflächen (Stützen, Lisenen, Attiken, Balkonwände, Stürze, Leibungen u. ä.) unter 500 mm Breite oder Höhe.
Menge: 250,000 m

**2.1.50 Metall-UK horizontal für Deckenuntersichtbekleidung**
Lieferung und Montage einer dreidimensional justierbaren, berechenbaren/prüffähigen Metall-Unterkonstruktion (Aluminium, feuerverzinkte oder nicht rostende Stähle) aus Tragprofilen für horizontale / geneigte Deckenuntersichtbekleidungen.
Abstand der Tragprofile richtet sich nach dem Befestigungsabstand (maximal 400 mm) der Faserzementtafel.
Die Faserzementtafeln müssen auf einer Unterkonstruktion unmittelbar an dem tragenden Bauteil verankert werden.
Die Verankerung der Wandhalter erfolgt nach statischen Erfordernissen mit bauaufsichtlich zugelassenen/bewerteten Schraube-Dübel-Kombinationen oder Ankern.

Deckenuntergrund: Beton

Der Abstand von Vorderkante Decke bis Vorderkante Unterkonstruktion beträgt ca. 240 mm.

Der Wärmebrückenzuschlag (∆ U) der Wandhalter/Unterkonstruktion darf den Wert von <= 0,05 W/(mK) nicht überschreiten.

Kalkulationsgrundlage der UK ist der beiliegende Plan 5-215 mit seinem Fugenraster. Darin sind die horizontalen Bereiche rot markiert:
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
Tragprofile sind mit werksseitig UV-beständigen und witterungsbeständigen schwarz beschichteten Sichtflächen (vertikale Schattenfugen) zu verwenden.
Menge: 180,270 m²

**2.1.60 Mehrpreis für UK in Gebäuderandbereichen**
Mehrpreis für den Mehraufwand an Unterkonstruktion in den Gebäuderandbereichen zur Ableitung der Windlasten nach DIN EN 1991-1-4 in Verbindung mit DIN EN 1991-1-4/NA (Windlasten).
Menge: 598,340 m²

**2.1.70 Thermisches Trennelement unter Wand- und Deckenhaltern**
Lieferung und Unterlegen der Wand- und Deckenhalter mit thermischen Trennelementen ≥ 6 mm dick, Wärmeleitfähigkeit ≤ 0,1 W/(mK), B1 nach DIN 4102.

Die angegebene Menge bezieht sich auf die mit Faserzement-Tafeln belegten Wand- und Deckenflächen.
Menge: 1100,000 m²

**2.1.80 Außenecken aus Alu-Strangpressprofilen**
Lieferung und Montage von Außenecken aus Alu-Strangpressprofilen, dauerhaft witterungsbeständig, schwarz beschichtet als Fugenhinterlegung mit Winkelprofil an sämtlichen Fassadenaußen- und Leibungsecken, einschl. aller erforderlichen Befestigungen.
Menge: 534,460 m

**2.1.90 Fassadenabschluss unten aus Alu-Lüftungsprofil**
Lieferung und Montage des unteren Fassadenabschlusses aus einem 1x gekanteten Aluminiumlochblech d = 1,0 mm, dauerhaft witterungsbeständig, schwarz beschichtet. Auf eine Entkoppelung zur Metall-Uk und einen ausreichenden Belüftungsquerschnitt von mindestens 50 cm²/m nach DIN 18516-1 ist zu achten.

Abwicklung Aluminiumlochblech: 100 mm

Bauort: Fassadenanschluss unten und auch an Fenstern umlaufend im Fall von Leibungskästen Typ 6
Menge: 299,370 m

**2.1.100 Fassadenabschluss oben mit Alu-Lüftungsprofil**
Lieferung und Montage des oberen Fassadenabschlusses, bestehend aus einem Alu-Lüftungsprofil, dauerhaft witterungsbeständig, schwarz beschichtet, Abmessungen entsprechend Abstand von Vorderkante Wand bis Vorderkante Unterkonstruktion, an der Unterkonstruktion befestigt.
Auf eine Entkoppelung zur Metall-Uk und einen ausreichenden Entlüftungsquerschnitt von mindestens 50 cm²/m nach DIN 18516-1 ist zu achten.
Menge: 218,340 m

**2.1.110 Dehnfugenausbildung**
Dehnfugenausbildung in der Unterkonstruktion im Bereich der Gebäudedehnfugen durch Trennen der Metall-Unterkonstruktion.

Die angegebene Menge entspricht der Länge der senkrechten Bauteilfuge
Menge: 17,700 m

**2.1.120 Fassadenabschluss seitlich mit Alu-Kantprofil**
Lieferung und Montage des seitlichen Fassadenabschlusses bestehend aus einem Alu-Kantprofil mindestens 1,0 mm dick, 3x gekantet, dauerhaft witterungsbeständig, pulverbeschichtet.

Abwicklung Alu-Kantprofil: 120 mm

Farbton: schwarz
Menge: 166,240 m

**2.1.130 Aluminium-Fensterbänke an Fenstern mit Leibungsrahmen (Plan 5-413)**
Lieferung und Montage von Aluminium-Fensterbänken, dauerhaft witterungsbestänidg pulverbeschichtet, 3x gekantet, mit seitlichen Aufkantungen, Halterungen, Abdichtung gegen den Fensterrrahmen und allen erforderlichen Befestigungsmitteln, Antidröhnbeschichtung, Materialdicke mindestens 2,0 mm.

in Einzellängen a ca. 2,15  m

Farbton: zu kalkulieren: RAL 9007 graualuminium; Bemusterung ist durch AN rechtzeitig herbeizuführen

Ausladung: ca. 295 mm (35 mm Fassadenüberstand)

Bauort: Fenstertyp 6; vgl Plan Nr. 5-413 und Ansichten
Menge: 13,000 St

**2.1.140 Zulage komplexe, geometrische Form der Alu- Fensterbänke an Fenstern mit Leibungsrahmen (Plan 5-413)**
Zulage für parallelogrammartige Zuschnitte der Alu-Fensterbänke der Vorposition;
vgl. beiliegenden Plan Nr. 5-413

manche Fensterbänke des Typ 6 müssen "schiefwinklig" zugeschnitten werden.

Einzellänge: ca. 2,15 m

Bauort: Fenster Nr.
FE 0.36-3
FE 0.36-4
FE 1.21-4
FE 1.21-3
Menge: 6,000 St

**2.1.150 Anarbeitung Außenfensterbänke**
Anfertigen von  Ausschnitten aus der Faserzement Fassadentafel vorort einschließlich Kantenbrechen und ggf. Kantenversiegelung. Die Montage hat zwängungsfrei zu erfolgen.

Bauort: an den Außen-Fensterbänken
Menge: 106,000 St

**2.1.160 Anarbeitung Raffstorekasten**
Ausklinkung aus vorhandener Metall-UK einschließlich Beachtung der statischen Erfordernisse.

Bauort: an bauseitigen Raffstorekästen mit Einzellängen bis ca. 3,40 m

Die angegebene Stückzahl bezieht sich auf die Anzahl der Raffstorekästen, nicht auf die Anzahl der Ausklinkungen.
Menge: 58,000 St

**2.1.170 Horizontale Brandsperre gemäß FVHF-Leitlinie Brandschutz**
Lieferung und Montage einer horizontalen Brandsperre. Nach Vorgabe des Brandschutzkonzepts des Objekts und der FVHF Leitlinie: Brandschutztechnische Vorkehrungen für vorgehängte hinterlüftete Fassade (VHF nach DIN 18516-1)

Bauort: horizontaler Versprung der vertikalen Brandsperre
Menge: 1,000 m

**2.1.180 Vertikale Brandsperre gemäß FVHF-Leitlinie Brandschutz**
Lieferung und Montage einer vertikalen Brandsperre. Nach Vorgabe des Brandschutzkonzepts des Objekts und der FVHF Leitlinie: Brandschutztechnische Vorkehrungen für vorgehängte hinterlüftete Fassade (VHF nach DIN 18516-1)

Bauort:
Menge: 18,000 m

#### Untertitel 2.2 Dämmung hinterlüfteter Fassaden

**2.2.10 Fassaden-Wärmedämmung**
1Lieferung und Einbau einer außenseitigen nichtbrennbaren Mineralfaserdämmung mit Platten nach DIN EN 13162, Typ WAB gemäß DIN 4108-10, einseitig schwarz vlieskaschiert, wasserabweisend und verrottungsfest, fachgerecht nach Vorschrift des Herstellers anbringen. Die Dämmplatten sind dicht gestoßen einzupressen und lückenlos zu montieren und mit Dämmstoffhaltern zu sichern. Durchführungen für Verankerungen sind sorgfältig zu verschließen.

Dämmstoffdicke: 180 mm; Wärmeleitstufe: WLS 035
Menge: 819,580 m²

**2.2.20 Fassaden-Wärmedämmung für Kleinflächen**
Lieferung und Einbau einer Fassaden-Wärmedämmung wie vor, jedoch für Kleinflächen, wie Stützen, Leibungen, Stürze etc. bis 50 cm Breite

Dämmstoffdicke: 180 mm
Menge: 250,000 m

**2.2.30 Fassaden-Wärmedämmung horizontal an Deckenuntersichten**
Lieferung und Einbau einer horizontalen Fassaden-Wärmedämmung an Deckenuntersichten: Außenseitige nichtbrennbare Mineralfaserdämmung mit Platten nach DIN EN 13162, Typ WAB gemäß DIN 4108-10, einseitig schwarz vlieskaschiert, wasserabweisend und verrottungsfest, fachgerecht nach Vorschrift des Herstellers anbringen.

Befestigungsuntergrund: waagerechte Deckenuntersichtflächen aus Beton.

Die Dämmplatten sind dicht gestoßen einzupressen und lückenlos zu montieren und mit Dämmstoffhaltern zu sichern. Durchführungen für Verankerungen sind sorgfältig zu verschließen.

Dämmstoffdicke: 180 mm; Wärmeleitstufe WLS 035

sh. beiliegender Plan Nr. 5-215; dort rot markiert
Menge: 180,270 m²

#### Untertitel 2.3 Fassadenbekleidung

*Hinweis: Hinweis Faserzement Fassadentafeln mit deckend leicht körniger Oberfläche*
Die nachfolgend beschriebene und anzubietene Fassadenbekleidung wird mit Faserzement Fassadentafeln mit deckend körniger Oberfläche ausgeführt.
Die Faserzement Fassadentafeln sind in einer Europäisch Technischen Bewertung ETA geregelt. Durch die ETA werden die Fassadentafeln fremd überwacht und besitzen ein Zertifikat zur Übereinstimmung der werkseigenen Produktionskontrolle. Es sind wesentliche, zusätzliche Merkmale in der CE Kennzeichnung aufgenommen worden, die in der harmonisierten Produktnorm fehlen. Dieses bietet zusätzliche Sicherheit in einer objektiven technischen Bewertung. Die Fassadentafeln besitzen eine Umweltproduktdeklaration (EPD) gemäß ISO 14025 und EN 15084.

Die Fassadentafeln sind Cradle to Cradle Certified® Bronze Version 3.1. Cradle to Cradle Certified® ist eine eingetragene Marke des Cradle to Cradle Products Innovation Institute.

Material:
naturerhärteter gepresster Faserzement, nach EN 12467 mit CE Kennzeichnung, aus natürlichen und umweltverträglichen Rohstoffen

Beschichtung:
mehrfache Reinacrylat-Beschichtung mit Fillite-Eintrag und TopCoat-Oberflächenversiegelung

Farben:
Auswahl aus 20 kräftig deckenden Farben mit lichtechten anorganischen Farbpigmenten muss möglich sein, Individualfarben sollen nach technischer Machbarkeit gefertigt werden können.

zu kalkulieren sind 2 Grüntöne über die ganze Fläche:

- ca. 60 %: helles grün; z.B. Equitone pictura PG5 44 o. glw.
- ca. 40%: mittleres Grün mit Struktur: z.B. Equitone textura TG 506 o.glw.

Oberfläche:
deckend körnig, matt glänzend, geringe Schmutzhaftung

Lieferbare Standardformate mit Stanzkante:
3.130 mm x 1.280 mm und 2.530 mm x 1.280 mm

Nutzmaße nach Besäumung:
maximal 3.100 mm x 1.250 mm und 2.500 mm x 1.250 mm
Die Toleranzen innerhalb der Tafeln sind mit ± 1 mm zu beachten (Maße nach Besäumung). Die sichtbaren Tafelkanten sind nach dem Zuschnitt leicht zu brechen. Tafeln mit einer anthraziten Grundtafel erhalten eine transparenten-Kantenimprägnierung.

Es sollen sowohl großformatige als auch kleinformatige Platten, verlegt im wilden Verband mit liegenden Formaten, zum Einsatz kommen.

Vgl. hierzu die beiliegenden Anischten, in denen die gemischten Formate zu sehen sind:
- 5-201 Ansicht Nord
- 5-202 Ansicht West
- 5-203 Ansicht Süd
- 5-204 Ansicht Ost
Tafeldicke: 8 mm

Klassifizierung des Brandverhaltens:
A2-s1, d0 (DIN EN 13501-1)

Es sind die Verlegerichtlinien des Herstellers der Faserzement Fassadentafeln zu beachten.

**2.3.10 Faserzement Fassadentafeln 8 mm Oberfläche leicht körnig, an senkrechten Flächen; deckend beschichtet**
Lieferung und Montage von Faserzement Fassadentafeln, Tafeldicke 8 mm, Oberfläche leicht körnig, deckend beschichtet, auf beschriebener Metall-Unterkonstruktion, in Zuschnitten nach örtlichem Aufmaß gemäß Angabe der Bauleitung bzw. Fassadenverlegeplänen. Die Tafelkanten sind vorder- und rückseitig leicht zu brechen und erhalten eine transparente Kantenversiegelung.

vorgesehener Farbton: 2 Grüntöne gem. Hinweistext aus der Farbkollektion des Tafelherstellers.

Im fertigen Zustand sollen die Grüntöne wie folgt verteilt sein:

ca. 60% der senkrechten Hauptfassaden:  helles grün: z.B. Equitone [pictura] PG5 44 o. glw.
ca. 40% der senkrechten Hauptfassaden:  mittleres grün mit Struktur: z.B. Equitone [textura] TG 506 o. glw.

Die Bemusterung des Farbtons ist vom AN rechtzeitig herbeizuführen.

In dieser Position ist jedoch nur 1 Grünton zu kalkulieren: helles Grün; z.B. Equitone [pictura] PG5 44 o. glw.;
der zweite Grünton wird in einer Zulageposition abgefragt.

Die Fassadentafeln sind mit dem Spezialbohrer für Faserzement Ø 9,5 mm, die Tragprofile mit der Bohrlehre 4,1 mm vorzubohren. Pro Tafel sind zwei Festpunkte mit Festpunkthülse 08 vorzusehen. Zum Befestigen sind farbige, systemzugelassene Fassadenniete 4x18-K15 nach Einbauvorschrift zu verwenden. Die Nieten werden mit der dazugehörigen Nietsetzlehre gesetzt und müssen zentrisch im Bohrloch sitzen. Befestigen der Tafeln unter Spannung ist unzulässig.

Offene Fugen sind in einer Breite von 8 mm - 12 mm, empfohlen 10 mm, auszuführen. Auf eine ausreichende Hinterlüftung ist zu achten (DIN 18516-1). Leibungen und Stürze werden gesondert abgerechnet.

Die beiliegenden Fassadenansichten dienen als Leitbild.

Grundsatz:
-  horizontale durchlaufende Fugen; liegende Formate
-  Fugen mit Fensteröffnungen synchronisieren, keine Kleinstzuschnitte an Fenstern
-  angepasste Breiten und Längen zulässig, Tendenz immer zur größere Platten

Grundlage Leitbild:

Raster: es soll 10 verschiedene Platten aus 3 Breiten und 4 Längen geben (ein Vielfaches von 52cm) zzgl. Restlängen

Verlegung in einem wilden Verband gem. beiliegenden Ansichten

Breite cm  27  43  52
Länge cm
104  x  x
156  x  x
208  x  x  x
260  x  x  x

(Kreuz heißt: Diese Plattengrößen wurden in den Ansichten verplant und sollen verwendet werden)

Verlegungsraster: sh. beiliegender Plan Nr. 5-215
Menge: 819,580 m²

**2.3.20 Zulage für 2. Grünton auf den senkrechten Hauptfassaden**
Zulage für die Verwendung eines 2. Grüntones auf den senkrechten Fassadenflächen der Vorposition:

mittleres grün mit Struktur: z.B. Equitone [textura] TG 506 o. glw.

Ca. 40% der Fassadenflächen sind mit diesem 2 Grünton auszubilden.

Hier ist der Mehrpreis für die Verwendugn eines 2. Grüntones auf 40% der senkrechten Fassaden anzubieten.
Menge: 327,830 m²

**2.3.30 Kleinflächen bekleiden mit Faserzement Fassadentafeln**
Kleinflächen bekleiden mit Faserzement Fassadentafeln (Stützen, Lisenen, Attika, Balkonwände u. ä. unter 500 mm Breite oder Höhe), sonst wie vorbeschrieben.

Einfarbig; zu kalkulieren ist der Farbton:

helles grün: z.B. Equitone [pictura] PG5 44 o. glw.
Menge: 250,000 m

**2.3.40 Fenster- und Türleibungen aus Faserzement Fassadentafeln 8 mm**
Lieferung und Montage von Faserzement Fassadentafeln, Tafeldicke 8 mm für Fenster- und Türleibungen, auf beschriebener Metall-Unterkonstruktion.

Zuschnittbreite ca. '250' mm

Unterschiedliche Leibungsausbildungen (Treppenhausfenster, Türen) sind zu beachten.

Einfarbig; zu kalkulieren ist der Farbton:

helles grün: z.B. Equitone [pictura] PG5 44 o. glw.

Die Bemusterung des Farbtons ist vom AN rechtzeitig herbeizuführen.

Die Leibungstafeln werden in ein am Fensterrahmen zu befestigendes, im Farbton des Fensters beschichtetes Alu-U-Profil eingeschoben. Das U-Profil ersetzt nicht die Eindichtung des Fensters. Der fachgerechte Einbau der Fenster erfolgt nach dem "Leitfaden zur Planung und Ausführung der Montage von Fenstern und Haustüren". Hrsg.: RAL-Gütegemeinschaft Fenster und Haustüren e. V.
Menge: 172,280 m

**2.3.50 Fenster- und Türstürze aus Faserzement Fassadentafeln 8 mm**
Lieferung und Montage von Faserzement Fassadentafeln, Tafeldicke 8 mm für Fenster- und Türstürze, auf beschriebener Metall-Unterkonstruktion.

Zuschnittbreite ca. 250 mm

Unterschiedliche Leibungsausbildungen (Treppenhausfenster, Türen) sind zu beachten.

Einfarbig; zu kalkulieren ist der Farbton:

helles grün: z.B. Equitone [pictura] PG5 44 o. glw.

Die Bemusterung des Farbtons ist vom AN rechtzeitig herbeizuführen.

Die Sturzstreifen werden in ein am Fensterrahmen zu befestigendes, im Farbton des Fensters beschichtetes Alu-U-Profil eingeschoben. Das U-Profil ersetzt nicht die Eindichtung des Fensters. Der fachgerechte Einbau der Fenster erfolgt nach dem "Leitfaden zur Planung und Ausführung der Montage von Fenstern und Haustüren". Hrsg.: RAL-Gütegemeinschaft Fenster und Haustüren e. V.
Menge: 141,000 m

**2.3.60 Ausschnitte in Fassadenbekleidung RLT d= 500 mm**
Anfertigen von Ausschnitten in Fassadentafeln.

Ausschnittgröße: ca. d= 500 mm

Bauort: Ostfassade

Schnittkanten:  verdeckt
Menge: 2,000 St

**2.3.70 Ausschnitte in Fassadentafeln für Notentwässerung d= 100 mm**
Anfertigen von Ausschnitten in Fassadentafeln.

Ausschnittgröße: d= ca. 100 mm

Bauort: Ostfassade

Schnittkanten:  verdeckt
Menge: 4,000 St

**2.3.80 Schrägschnitte an Fassadentafeln**
Erstellung von Schrägschnitten an Fassadentafeln entsprechend den Fassadenplänen (rechtwinklig zur Tafeloberfläche).

Bauort: Unterseiten der Auskragungen zum Sportplatz und zur Straße; sh. Grundriss EG und 2. OG
Menge: 11,000 m

**2.3.90 Deckenuntersichten Faserzement Fassadentafeln 8 mm; horizontal; sichtbar genietet**
Lieferung und Montage von Faserzement Fassadentafeln, Tafeldicke 8 mm als Deckenuntersichten auf vorher beschriebener Metall- Unterkonstruktion, in Zuschnitten nach örtlichem Aufmaß gemäß Angabe der Bauleitung bzw. Verlegeplänen. Die sichtbaren Tafelkanten sind nach dem Zuschnitt leicht zu brechen und erhalten je nach Tafeltyp eine transparente Kantenimprägnierung.

Einfarbig; zu kalkulieren ist der Farbton:

helles grün: z.B. Equitone [pictura] PG5 44 o. glw.

Die Fassadenuntersicht-Ttafeln sind analog der Fassade zu befestigen, der maximale Befestigungsabstand beträgt 400 mm.
Offene Fugen sind in einer Breite von 8 mm - 12 mm, empfohlen 10 mm, auszuführen. Auf eine ausreichende Hinterlüftung ist zu achten (DIN 18516-1).

sh. beiliegender Plan Nr. 5-215; dort rot markiert
Menge: 180,270 m²

**2.3.100 Ausschnitte in Fassadentafeln der Deckenuntesichten, d= 120 mm**
Anfertigen von runden Ausschnitten in den Fassadentafeln der Deckenuntersichten für den Einbau von Deckenleuchten etc,
d= ca. 120 mm; Ausführung erst nach vorheriger Abstimmung mit dem Elektroplaner
Menge: 15,000 St

**2.3.110 Arbeitsgerüste für horizontale Arbeiten an Deckenuntersichten**
*** Pauschalposition
Für alle in dieser Ausschreibung beschriebenen Fassadenarbeiten über Kopf an Deckenuntersichten ist ein eigenes Gerüst zu bringen, vorzuhalten und wieder mitzunehmen.

Dies betrifft die auskragenden Bauteile zum Sportplatz hin, zur Straße hin sowie unter der Brücke zwischen Modulbau und Neubau - somit drei verschiedene Stellen.

Lichter Abstand vom Fußboden bis UK Rohdecke der zu bearbeitenden Fläche: Höhe ca. 3,50 m
Menge: 1,000 psch

#### Untertitel 2.4 Laibungsrahmen Fassaden Nord und Süd

*Hinweis: Vortext*
Insgesamt sind 13 aus der Fassade hervorstehende Laibungsrahmen in 4 unterschiedlichen Ausführungen für die Fassaden Nord und Süd herzustellen.
Die Laibungsrahmen sind in der hinterlüfteten, vorgehängten Fassade integriert. Sie bilden zum einen den seitlichen Abschluss im Laibungsbereich und zum anderen den Anschluss an den Raffstorekasten im Sturz und an das Fensterblech im Brüstungsbereich.

Übersicht der 4 Rahmentypen
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
Konstruktionsbeschreibung
geschweißte Konstruktion,
die Konstruktion eines Laibungsrahmens wird komplett vorgefertigt und endbeschichtet zur Baustelle geliefert und thermisch entkoppelt am Rohbau befestigt,
Material, wenn nicht anders beschrieben: 5mm Stahlblech,
alle Kanten verschliffen,
bestehend aus:
- Laibungsbleche links und rechts: Oberseite mit Winkel 92° abgeschnitten, ausgeklinkte untere Ecke, zwei angeschweißte Kanten 35 mm zur Versteifung.
  Die sichtbaren, angeschweißten Kanten ergeben einen 40mm breiten Ansichtsrahmen.
- aufgesetztes Sturzblech oben, im leichten Gefälle (2°), mit zwei angeschweißten Kanten im 92° Winkel zur Versteifung
- eingesetztes Brüstungsblech unten, im leichten Gefälle (2°), mit zwei angeschweißten Kanten im 92° Winkel zur Versteifung
- Laschen zur Befestigung am Rohbau auf Thermostop
Oberflächen
Korrosionsschutz beachten
Komplett feuerverzinkt und pulverbeschichtet
RAL 9007 Graualuminium nach Bemusterung und Freigabe

Die Bemusterung ist vom AN rechtzeitig herbeizuführen

**2.4.10 Laibungsrahmen Typ 6.1**
Herstellung, Lieferung und Montage von Leibungsrahmen gem. Vortext;
Laibungsbleche aus Vortext, Maße (H x B):
- Links  1148 x 2035 mm
- Rechts  783 x 2022 mm
Sturzblech aus Vortext, eine Seite 100° abgeschrägt,
Maße (Breite x Seite links x Seite rechts)
- 2080 mm x 1000 mm x 635 mm
Brüstungsblech aus Vortext, eine Seite 100° abgeschrägt,
Maße (Breite x Seite links x Seite rechts)
- 2070 mm x 845 mm x 480 mm
vgl. beiliegenden Plan Nr. 5-413

Bauort: Nordfassade und Südfassade
Menge: 3,000 St

**2.4.20 Laibungsrahmen Typ 6.2**
Wie vor jedoch folgende Maße:
Laibungsbleche:
- Links  720 x 2020 mm
- Rechts  355 x 2007 mm
Sturzblech, eine Seite 100° abgeschrägt + parallele Strecke:
- 2080 mm x 572 mm x 206 mm
Brüstungsblech, eine Seite 100° abgeschrägt + parallele Strecke:
- 2070 mm x 417 mm x 80 mm

  vgl. beiliegenden Plan Nr. 5-413

  Bauort: Nordfassade und Südfassade
Menge: 3,000 St

**2.4.30 Laibungsrahmen Typ 6.3 Breite 2080 mm**
Wie vor, jedoch einfachere Ausführung: Sturz und Brüstungsbleche mit parallelen Außenkanten, Laibungsbleche spiegelgleich.

Laibungsbleche links und rechts:
- 390 x 2009 mm
Sturzblech:
- 2080 mm x 241 mm
Brüstungsblech:
- 2070 mm x 80 mm
vgl. beiliegenden Plan Nr. 5-413

Bauort: Nordfassade und Südfassade
Menge: 5,000 St

**2.4.40 Laibungsrahmen Typ 6.4 Breite 1300 mm**
Wie vor jedoch Breite 1300 mm

vgl. beiliegenden Plan Nr. 5-413

Bauort: Nordfassade und Südfassade
Menge: 2,000 St

**2.4.50 Laschen Standard**
Liefern und Montieren:
B x H = 250 x 100 mm
Materialstärke t = 15 mm
an Laibungsrahmen geschweißt
zwei Rippen zur Eckversteifung
inkl. 8mm Thermostop zur Entkopplung vom Rohbau

vgl. beiliegenden Plan Nr. 5-413

Bauort: Nordfassade und Südfassade
Menge: 82,000 St

**2.4.60 Lasche mit versetzter Ebene für Typ 6.2**
Wie vor jedoch
zusätzliches 70mm langes Rechteckrohr 100 x 50 x 8 mm
zusätzliche Lasche B x H = 125 x 100 / t = 15 mm
Menge: 12,000 St

**2.4.70 Werkplanung für Leibungsrahmen**
*** Pauschalposition
Folgende Leistungen sind für die vorbeschriebenen Leibungsrahmen anzubieten und einzukalkulieren:
- Erstellung Werkplanung inkl. Aufmaß vorort; Übergabe der Werkplanung an Bauüberwachung des AG als pdf zur geometrischen Prüfung
- Abstimmung mit tangierenden Gewerken im Besonderen mit dem Fensterbauer
- Vorlegen aller erforderlichen Eignungsnachweise vor Montagebeginn (Schweißnachweis)
Zu beachtende Ausführungs-und Gütebestimmungen:
DIN 1050  Stahl im Hochbau
DIN 1623  Stahlbleche
DIN 1624  Stahlbänder
DIN 1970  Schlosserarbeiten
DIN 4100  Geschweißte Stahlhochbauten
DIN 18 210  Maßtoleranzen im Hochbau (Begriffe)
DIN 18 335  Stahlbauarbeiten
DIN 18 360  Metallbauarbeiten
DIN 18 363  Anstricharbeiten
DIN 18 364  Oberflächenschutzarbeiten
DIN 18 800-7  Stahlbauten-Herstellen, Eignungsnachweise zum Schweißen
DIN 55 928-1 bis -9  Korrosionsschutz von Stahlbauten sowie Beiblätter
DIN 50 976  Korrosionsschutz, Feuerverzinken von Einzelteilen (Stückverzinken),
Anforderung und Prüfung
Menge: 1,000 psch

**2.4.80 statischer Nachweis für Leibungsrahmen**
*** Pauschalposition
Erstellung von statischen Nachweisen für die vorbeschriebenen Leibungsrahmen;
inkl. Übergabe an den Prüfstatiker des AN und Prüffreigabe durch den Prüfstatiker des AN
Menge: 1,000 psch

#### Untertitel 2.5 Sonstiges Hinterlüftete Fassaden

**2.5.10 Starenhöhlen Ostfassade**
Lieferung und Montage von Starenhöhlen (Nistkästen) in 7 verschiedenen Farben gem. Zeichnung 5-204 (bau, grün, rot, gelb, orange, violett, grau)
aus atmungsaktivem Holzbeton, Gehäuse bunt und witterungsbeständig angestrichen (Wartungsklappe nicht)
sichere Befestigung an den Fassadenplatten der hinterlüfteten Fassade mittels Konsolen
für Reiniungszwecke abnehmbar

Maße: ca. B 19 x H 28 x T 20 cm

Brutinnenraum: d= 14 cm
Fluglochgröße: d = 45 mm

Produkt: z.B. Schwegler 3S; jedoch Gehäuse in Farbtönen wie oben angegeben witterungsbeständig nachgestrichen und mit abweichender Befestigungsform an den Fassadenplatten

Bauort: Ostfassade gem. Zeichnung 5-204
Menge: 7,000 St

**2.5.20 Dokumentation Hinterlüftete Fassaden**
*** Pauschalposition
Zusammenstellung der Güte- und Liefernachweise der eingebauten Materialien, Bestandspläne des AN, etc. in A4-Ordnern mit Inhaltsverzeichnis in 2- facher Papierausfertigung und auf Datenträgern (CD; ebenfalls 2-fach) gemäß nachfolgender Listung. Die PDF Datenfiles sind mit OCR-Kennung zu versehen.

Vorgabe Inhaltsverzeichnisvorgabe für die Dokumentation:

1. Datenträger mit Dateien aller nachfolgend aufgeführten Dokumente
2. Fachbauleitererklärung
3. Produktdatenblätter eingebauter Materialien (mit Angabe der ausgeführten Oberflächenfarben und -beschichtungen)
4. statische Berechnungen
5. aktuelle Fassung der Werkpläne, Stücklisten etc.
6. Prüfzeugnisse/Zulassungen (soweit erf.), wo sicherheitstechnisch erf. mit Übereinstimmungserklärung des AN
7. Bedienungsanleitung
8. Reinigungs- und Pflegeanleitung
9. Bestandspläne (soweit auftragsabhängig erf.), bei mehreren Plänen mit Inhaltsverzeichnis, durchgeführte Eigenüberwachungsprüfungen und zugehörige Prüfprotokolle
10. unterzeichnete Abnahmeprotokolle
Menge: 1,000 psch

**2.5.30 Stundenlohnarbeiten Facharbeiter**
Stundenlohnarbeiten für unvorhergesehene Arbeiten nur auf Anforderung der Bauleitung.
Die Stundenzettel sind der Bauleitung unmittelbar nach Ausführung der Leistung zur Prüfung und Unterschrift vorzulegen.
Menge: 10,000 h

USt %: 19,00
